# Habitate anlegen u. Artenschutzmaßnahmen Kästen aufhängen
Angebotsaufforderung (GAEB 90, DA83)
Eröffnung: 31.08.26 00:00
Ende der Zuschlagsfrist: 30.09.26
Währung: EUR
Auftraggeber: Bundesrepublik Deutschland vertreten durch

## Habitate anlegen u. Artenschutzmaßnahmen
Datum: 29.06.26

### Abschnitt 01 Vorarbeiten

#### Unterabschnitt 01.01 Baustelleneinrichtung

**01.01.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0020 Verk.sich. kürzerer Dauer durchf.*stat. Arbeitsst. über 4 bis 8 Std.*bei Tageslicht Anordnung n. Unt.*Geb. bis 100 Euro**
StL-Nr. 22110513590102113
Verkehrssicherung an Arbeitsstellen von kürzerer Dauer
betriebsfertig aufbauen, vorhalten, warten, instand
setzen, betreiben und abbauen. Vorübergehende Verkehrssicherungsmaßnahmen durchführen.
Nach RSA, Regelplan 'VSP_III_6-1a'
Für stationäre Arbeitsstelle.
Gesamtdauer der Verkehrsführung über 4 Std. bis 8 Std.
Bei Tageslicht.
Verkehrsrechtliche Anordnung nach Unterlagen des AG
einholen und zugehörige Unterlagen erstellen. Erforderliche Ortsbesichtigungen zur Erstellung der Planunterlagen für die verkehrsrechtliche Anordnung durchführen.
Anfallende Gebühren für verkehrsrechtliche Anordnung
bis 100,00 Euro.
Menge: 5,000 St
Zuordnung: 105

### Abschnitt 02 Habitatsbau

#### Unterabschnitt 02.01 Vorarbeiten

**02.01.0010 Vegetationsfläche mähen Neigung 1:4-1:3**
Vegetationsfläche vor Beginn des Habitatbaues mähen.
Neigung der Fläche 1:4 bis 1:3.
Fläche  Innen Ohr der Ausfahrt 2 Auf der A81 Gerchsheim

Mähgut  Mähgut abrechen und auf kleine Haufen am rand
des Baufeldes platzieren
Menge: 2000,000 m2
Zuordnung: 107

#### Unterabschnitt 02.02 Habitasbau

*Hinweis*
Standorte sind auf den Plänen ersichtlich.
vor Ort wird die Form festgelegt.
Flurnummer 143 und 146, Gemarkung Speicherz

Habitatgröße: ca. 6-8m2

*Hinweis*
es werden insgesammt 3 Habitate gebaut
in Anlehnung an Arbeitshilfe zur speziellen
artenschutzrechtlichen Prüfung Zauneidechse,
Bayerisches Landesamt für Umwelt, 2020
aus den beiden Positionen werden 3 Habitate gebaut

Material: Heimischer Muschelkalkstein
Steinkörnung 20-40cm
Holz aus vorhanden Wurzelstöcken der Baustelle
verwenden

Einbautiefe: 50-80cm tief (frostsicherer Einbau)

Sandlinse herstellen Hinweis für Pos. 02.02.0030

Aushub wird Vorort wieder eingebaut.

Zugang zur Fläche kann nur über geländegänge
Baumaschinen erfolgen. - Freies Gelände.
alle Hilfsmittel müssen in die Pos. einkalkuliert
werden

*Hinweis*
wird für Sandlinsen benötigt
Größe der Sandlinsen:
Durchmesser: 4m
Tiefe: 0,7m
Anzahl: 3

**02.02.0010 Stubbenhaufen aufschichten Stubben AG*Stubben i.fördern Fläche DU 3,00 m*Höhe 1,50 m**
StL-Nr. 2211074281112
Stubbenhaufen hohlraumreich aufschichten.
Stubben des AG.
Stubben aufnehmen und fördern.
Grundfläche des Haufens Durchmesser ca. 3,00 m.
Höhe des Haufens ca. 1,50 m.
Menge: 3,000 St
Zuordnung: 107

**02.02.0020 Steinhaufen aufschütten Fläche ca. 3 m2*Höhe 1,00 m**
StL-Nr. 22110742622
Steinhaufen aufschütten. Gestein aus dem Baustellenbereich mit einem Mindestdurchmesser von 10 cm aufnehmen,
fördern und als Haufen aufschütten.
Grundfläche des Haufens ca. 3,00 m2.
Höhe = 1,00 m.
Menge: 3,000 St
Zuordnung: 107

**02.02.0030 Natursand liefern und einbauen,**
Natursand, ungesiebt und ungewaschen, Körnung 0/2
liefern und in Schichtdicke 50 cm profilgerecht
einbauen.
Ausführung in Teilflächen.
Material nicht schadstoffbelastet, gem. LAGA Z0.

Abrechnung nach Liefer- und Wiegeschein.
Menge: 30,000 t

*Hinweis*
Kabelchutzanweisung der Autobahn GmbH beachten.
Und Informationen über die zuständige Stelle einholen.
(siehe Baubeschreibung Punkt 13.2)

**02.02.0040 Temp. Amphibienschutzzaun herst. Zauntrasse mähen*Zauntr.planieren Stahl, 0,80 m*undurchs. Folie Höhe 0,60 m**
StL-Nr. 221107414112329
Temporären Amphibienschutzzaun nach Unterlagen des AG
mit lückenlosem Fugen- und Bodenschluss sowie Übersteigschutz standfest herstellen, einschließlich Pfosten und erforderlicher Querstreben. Zaun vorhalten, unterhalten und abbauen.
Zauntrasse ca. 1,00 m breit, bodennah mähen, Schnittgut
seitlich lagern.
Zauntrasse vor Einbau grob planieren, Zaun mind. 10 cm
tief in Erdreich einbinden und Lauffläche planieren.
Pfosten = Stahl, 0,80 m lang, Durchmesser = 2 cm.
Zaun = undurchsichtige, UV-stabile Folie.
Zaunhöhe = 0,60 m hoch.
Vorhaltedauer '1 Jahr'
Menge: 2000,000 m
Zuordnung: 107

### Abschnitt 03 Artenschutzmaßnahmen

#### Unterabschnitt 03.01 Haselmausschutzmaßnahmen

*Hinweis*

**03.01.0010 Haselmauskästen aufhängen**
Haselmauskästen fachgerecht nach Herstellerangaben an
vorhandenen Baumstamm anbringen.
Anbringung in 1,5-2m Höhe gemessen über Grund,
inkl. Lieferung
Material: Atmungsaktiver Holzbeton
Maße: Höhe 25 cm; Breite 18 cm; Tiefe: 29 cm
Gewicht: ca. 7 kg
Im Lieferumfang enthalten ein Bügel und ein
Aluminiumnagel.
alle dazugehörigen Hilfmittel müssen in die Position
einkalkuliert werden.
genaue Standorte der Kästen wirdvor ortfestgelegt.
schwierige zuwegung ist
Menge: 105,000 St

#### Unterabschnitt 03.02 Fledermausschutzmaßnahmen

*Hinweis*
Aufhängen der Kästen im Bereich TB Genzwaldbrücke auf
Flurnummer 143 und 146, Gemarkung Speicherz
genauer Standort wird Vorort festgelegt.

die Baustelle kann nur zu Fuß erreicht werden.
Entfernung zumnächsten Feldweg ca. 100m.
Hebebühneneinsatz und andere Maschinenhilfen sind nicht
möglich!!!

**03.02.0010 Seminatürlichen Höhlen Typ 1**
Seminatürlichen Höhlen  Typ 1 herstellen und einbauen
nach Unterlagen des AG
(Technische Zeichnung - Siehe Plananlage)
Einbauhöhe am Baum 5m.
Höhle soll aus naturbelassenen Stammholz mit Rinde
hergestellt werden
Herstellen und Sichern der Arbeitsebene nach Wahl des
AN.
Aufhängen der Kästen im Bereich TB Genzwaldbrücke auf
Flurnummer 143 und 146, Gemarkung Speicherz
 genauer Standort wird Vorort festgelegt.

Zuwegung: Freies Gelände keine maschienelle
Arbeithilfen möglich einzusetzen.
Menge: 75,000 St

**03.02.0020 Vogelnisthilfe anbringen*Holzbeton Bäume, Masten*Arb.höhe 3-5 m Aufhängebügel**
StL-Nr. 221107456921201
Vogelnisthilfe, witterungs- und korrosionsbeständig,
mit leicht zu betätigender Reinigungsöffnung anbringen.
Flugloch soweit möglich nach Südost ausrichten.
Nisthilfe 'Nisthilfen sind Bauseits vorhanden muss in
der Außenstelle Würzburg abgeholt werden.'
Baustoff = Holzbeton.
Vogelnisthilfe an Bäumen, Masten o.ä. anbringen.
Arbeitshöhe über Standfläche 3,00 bis 5,00 m. Herstellen und Sichern der Arbeitsebene nach Wahl des AN.
Befestigung mit Aufhängebügel.
Menge: 15,000 St
Zuordnung: 107

**03.02.0030 Seminatürliche Höhlen Typ 2**
Seminatürlichen Höhlen  Typ 2 herstellen und einbauen
nach Unterlagen des AG
Fräsarbeiten am lebenden Baum.
Pro Baum 3 Höhlen im Abstand von 150cm
abgerechnet wir pro Baum

Einbauhöhe am Baum 5m.
Herstellen und Sichern der Arbeitsebene nach Wahl des
AN.

Bäume sind im Bereich Talbrücke Grenzwald auf
Flurnummer 143 und 146, Gemarkung Speicherz zu finden,
genauer Standort wird Vorort festgelegt.
Menge: 50,000 St

**03.02.0040 Fledermauskasten anbringen Arb.höhe 3-5 m**
StL-Nr. 22110745802
Fledermauskasten nach Unterlagen des AG anbringen.
Arbeitshöhe über Standfläche 3,00 bis 5,00 m. Herstellen und Sichern der Arbeitsebene nach Wahl des AN.
Menge: 25,000 St
Zuordnung: 107

USt %: 19,00
